# Rahmenvertrag Markierung und Beschilderung
Angebotsaufforderung (GAEB DA 2000 1.2, DA83)
Projekt: 2026_020
Währung: EUR
Auftraggeber: Gebäudemanagement der Stadt Aachen, E26/41, Lagerhausstraße 20, 52058 Aachen, D, Ansprechpartner Granata, Telefon 0241-432-26413, E-Mail gilda.granata@mail.aachen.de
Erstellt mit: GAEB Toolbox V3.2 G90 R20170508, iTWO_64 V8.0.616, 26.03.2026

## Zusätzlicher Text
Rahmenvertrag für Wartung, Installation und Reparatur von Verkehrszeichen sowie Einbau und Instandhaltung der Verkehrszeichenmasten
Laufzeit: 12 Monate
Arbeitsablauf:
Der Auftragnehmer (AN) wird monatlich etwa 1 bis 2 Aufträge erhalten, die innerhalb von 3 bis 4 Wochen auszuführen sind. Die Arbeiten verteilen sich auf das gesamte Aachener Stadtgebiet. Der Umfang der Aufträge variiert und wird in kleine (1 bis 4 Standorte) und große Aufträge (4 und mehr Standorte) unterteilt. Die Planungsgrundlage basiert auf Bildern und Texten. Dringende Notfallmaßnahmen werden durch den AG priorisiert und müssen sofort durch den AN umgesetzt werden. Die Einholung der Verkehrsanordnung für die durchzuführenden Arbeiten ist für jeden Standort erforderlich, die zugehörigen Kosten sind in Position 2.2.1.95 einzukalkulieren.
Die anfallenden Kosten für die notwendigen Absperrmaßnahmen sind in Position 2.1.1.120 einzukalkulieren.Die benötigte Beschilderung und das Absperrmaterial müssen spätestens 4 Kalendertage (96 Stunden) vor Beginn der Arbeiten aufgestellt sein. Arbeiten auf Leitern oder anderen erhöhten Standorten müssen gemäß den geltenden Arbeitsschutzrichtlinien durchgeführt werden. Zur Gewährleistung einer Umsetzung der Markierungs- und Beschilderungsstandorte ohne Widersprüche ist bei Standorten, an denen sowohl eine Markierung als auch eine Beschilderung umgesetzt werden soll, eine zeitgleiche Umsetzung durchzuführen. Zudem wird an Standorten mit Markierung und Beschilderung nur eine Verkehrsanordnung für beide Gewerke vergütet. Im Rahmen von Markierungsarbeiten notwendige Verkehrszeichenpläne oder Absperrungen außerhalb der Baustelle werden durch die Positionen 2.2.1.100 bis 2.2.1.130 abgerechnet.

Abrechnung:
Die Abrechnung der Beschilderungen erfolgt nach Form und Reflexionsklasse. Die Grundpositionen mit den Beschilderungsformen (Positionen 8.6.1.108 bis 8.6.1.116) haben alle die Reflexionsklasse RA1C. Alle Verkehrszeichen mit den höherwertigeren Reflexionsklassen RA2C oder RA3C werden mit den Zulagepositionen abgerechnet. Die Zulageposition für die Reflexionsklassen werden nach Quadratmetern berechnet, dazu gibt es jeweils zwei Positionen für Verkehrszeichenflächen bis 0,30m2 und 0,30 bis 0,90m2. Im innerstädtischen Bereich werden außerdem Maste und Befestigungsmaterialien in DB703-beschichteter Ausführung montiert, für beides gibt es jeweils eine Zulageposition für die Beschichtung in DB703. Die An- und Abfahrtspauschale darf pro Auftrag nur einmalig berechnet werden, unabhängig von der Dauer der Arbeiten.
Die Abrechnung der Markierung erfolgt nach den Positionengruppen 8.1.1 und 8.1.4.. Für die Abrechnung ist ein Aufmaß bei Rechnungsstellung beizufügen.
Die für die Markierungsarbeiten benötigten Absperrmaterialien sind fotografisch zu dokumentieren. Nicht dokumentierte Absperrmaterialien werden nicht vergütet. Die Abrechnung des Verkehrszeichens 299 erfolgt nach der Position 8.1.4.120 oder der Position 8.1.4.160.
Mengen:
Die angegebenen Auftragsmengen basieren auf statistischen Daten der letzten Jahre und können gegebenenfalls abweichen. Es besteht daher kein Recht auf Mindestmenge.

Dokumentation:
Der AN ist verpflichtet, dem Auftraggeber (AG) unaufgefordert alle erforderlichen Nachweise, wie Fotos, Aufmaße und Tagesberichte, unmittelbar nach Fertigstellung der Aufträge zur Verfügung zu stellen, damit der AG die Vertragserfüllung überwachen und überprüfen kann.
Die gesamte Dokumentation ist in zweifacher Ausfertigung in Papierform sowie auf digitalen Medien bereitzustellen. Das Datenformat für die digitalen Medien wird vom AG vorgegeben.
Der AN informiert den AG täglich am Ende des Arbeitstages per E-Mail über die ausgeführten Arbeiten.
Der AG fordert monatlich Teilabnahmen sowie Abschlagsrechnungen über die ausgeführten Arbeiten.

## Zusätzlicher Text
Zusätzliche technische Vertragsbedingungen für Tiefbauarbeiten (ZTVT)

1.00 Allgemeines

Verwandte Abkürzungen

AG  = Auftraggeber
AN  = Auftragnehmer
OZ  = Ordnungszeichen = Position
LB  = Leistungsbeschreibung
LV  = Leistungsverzeichnis
VB  = Vorbemerkung
ZV  = Zusätzliche Vertragsbedingungen

1.01  Es wird empfohlen, vor Angebotsabgabe die Besonderheiten der Baumaßnahme und die damit evtl. verbundenen Behinderungen, Beeinträchtigungen und Schwierigkeiten für die Ausführung an Ort und Stelle zu prüfen.

1.02  Die Absteckung der Achsen und Eigentumsgrenzen erfolgt durch den AG. Der AN hat dafür Sorge zu tragen, daß die festgesetzten Strassenbegrenzungslinie eingehalten werden. Weiter haftet der AN für alle Grenzmerkmale und Pfähle innerhalb des Baustellenbereiches.

Neuvermessungen infolge Beschädigung der Pfähle und Grenzmerkmale gehen zu Lasten des AN.
Die bei der Ausführung der Arbeiten vorgefundenen Polygonpunkte mit der Aufschrift "Vermessungsamt" dürfen nur nach Genehmigung durch Bauleitung und nachdem das Vermessungsamt die Polygonpunkte eingemessen hat, entfernt werden. Bei Nichtbeachtung gehen die Vermessungskosten für die Neuvermessung zu Lasten des AN.

1.03  Werden bei den Tiefbauarbeiten Einzelbäume oder Baumreihen berührt, so dürfen deren Wurzeln
nicht beschädigt oder entfernt werden. Ergeben sich hierdurch Schäden, so haftet der AN für
diese Schäden und die daraus entstehenden Kosten.

1.04  Bezüglich der erforderlichen Umleitungen, Verkehrssicherungen und  -regelungen hat der AN
die STVO  - hier besonders den § 45 - zu beachten. Siehe Abs. 5.00. Die Beantragung durch den AN hat rechtzeitig zu erfolgen.

1.05  Die Durchführung der Arbeiten und die Lagerung der Baustoffe haben so zu erfolgen, daß der Anlieger- und Fußgängerverkehr während der gesamten Bauzeit aufrecht erhalten bleibt und Einrichtungen der Versorgungsträger, wie Hydranten, Schieber, Schächte  u. dgl. freigehalten werden. Grundstücks- und Garageneinfahrten der angrenzenden Grundstücke sind nicht länger als unvermeidbar, höchstens aber 3 Tage, unpassierbar zu belassen. Nach dieser Frist ist die Zufahrt durch Erstellung von Brücken oder Rampen wieder herzustellen und bei Dunkelheit oder Nebel zu beleuchten. Einfahrten zu Garagen und  Einfahrten mit täglichem Zulieferbetrieb dürfen nur im Einvernehmen mit dem Anlieger - und nur stundenweise - gesperrt werden.
Die Kosten sind in die Einzelpreise einzukalkulieren.

1.06  Der AG ist berechtigt, die Inangriffnahme oder die vorzugsweise Förderung derjenigen Leistungen zu verlangen, welche er mit Rücksicht auf den Gesamtfortgang der Arbeiten für notwendig oder aus
sonstigen Gründen für besonders vordringlich erachtet. Der AN ist verpflichtet mit dritten auf der Baustelle eingesetzten Firmen zusammenzuarbeiten.

1.07  Der AN hat bei Hochwasser und Unwetter rechtzeitig Vorsorge für die Sicherung der Baustelle sowie der Geräte, der Baustoffe und der Baustelleneinrichtung zu treffen. Auch hat er, wenn erforderlich, nach Ablauf des Wassers die Baugruben und die übrigen Anlagen ohne Entschädigung wieder trockenzulegen und zu reinigen. Kommt der AN etwaigen Forderungen des AG bezüglich Schutzmaßnahmen nicht nach,
  so ist der AG berechtigt, diese  Maßnahmen in Fällen der Gefahr auf Kosten des AN durchzuführen zu lassen.

1.08  Das Betreten von, sowie das Arbeiten in bestehenden Kanalanlagen ist dem AN wegen der damit verbundenen Gefahren ohne vorherige Unterweisung über die Sicherheitsbestimmungen durch einen Mitarbeiter der STAWAG-Kanalbauabteilung nicht gestattet. Der AG behält sich vor, offensichtliche Verstöße gegen Sicherheitsbestimmungen der Tiefbauberufsgenossenschaft (TBG) sowie dem staatlichen Amt für Arbeitsschutz (StAfA) zu melden und die Baustelle still zu legen. In diesem Zusammenhang wird darauf hingewiesen, dass die Unfallverhütungsvorschriften der TBG (UVV) und des GemeindeunfallVersicherungsverbandes (GUV), hier insbesondere die BGV A 1 (ehemals VBG 1 allgemeine Vorschriften) und BGV C 3 (ehemals VBG 54  abwassertechnische Anlagen), die GUV 17.6 (Sicherheitsregeln für Arbeiten in umschlossenen Räumen), zu beachten sind. Der AN ist für die Sicherheit der auf der Baustelle eingesetzten Arbeiter bzw. für die Betriebssicherheit der eingesetzten Geräte verantwortlich.
  Ebenso muss bei notwendigen Arbeiten in vorhandenen Kanalisationsanlagen ein Gasmess bzw. Gaswarngerät eingesetzt werden.

  Darüber hinaus sind die RSA (Richtlinien für die Sicherung von Arbeitsstätten im Straßenraum) anzuwenden.

1.09  Erdaufschlüsse und sonstige Handlungen, die die Ergiebigkeit der staatl. anerkannten Heilquellen
oder die Beschaffenheit des Heilquellenwassers beeinflussen können, bedürfen der Genehmigung
des Regierungspräsidenten (Obere Wasserbehörde).  Auf die vorläufige  Anordnung über
genehmigungspflichtige Handlungen zum Schutze der Heilquellen vom 16.12.1964 wird hingewiesen.

1.10  Den Abrechnungen der Neu- und Umbaumaßnahmen sind Abrechnungszeichnungen i.M. 1:500 bis 1:100 in zweifacher Ausfertigung beizufügen.

1.11  Jede Lieferung und Transportleistung ist, soweit sie bei der Abrechnung zugrunde gelegt werden
muß, mit Wiegekarten bzw. Lieferscheinen nachzuweisen. Lieferbelege sind dem AG bei der
Anlieferung der Baustoffe oder Bauteils sofort zur Quittierung vorzulegen.
Später vorgelegte Lieferscheine und Wiegekarten werden nicht anerkannt. Die Gewichtsnachweise
müssen folgende Angaben enthalten: Standort der Waage, Datum und Uhrzeit der Wägung, Name
der Baustelle, Art des Wägegutes, Nummer des Wiegescheines, eingedrucktes Brutto- und Taragewicht, pol. Kennzeichen des LKW, sowie Unterschrift des vereidigten Wägers. Die Bauleitung behält sich das Recht vor, die Tonnenangaben der Wiegekarten durch eine nochmalige Überprüfung bei einer geeichten Waage im Stadtgebiet vornehmen zu lassen.

2.00 Erdarbeiten

Der Bieter hat damit zu rechnen, daß innerhalb der Baustrecke die verschiedensten Ver- und Entsorgungsleitungen angetroffen werden. Der Bieter hat sich über das Vorhandensein unterirdischer Leitungen zu unterrichten und evtl. Arbeitserschwernisse in den Einheitspreisen zu berücksichtigen. Lage und Verlauf ober- und unterirdisch verlegter Ver- und Entsorgungsleitungen müssen bei folgenden Stellen erfragt werden:

-  Stadtwerke Aachen AG, Lombardenstraße 12-22, 52070 Aachen
-  Deutsche Telekom AG, Am Gut Wolf 3, 52070 Aachen
-  EWV - Energie- u. Wasserversorgungs GmbH, Willy-Brandt-Platz 2  52222 Stolberg
-  Stadtverwaltung,  Fachbereich Stadtentwicklung und Verkehrsanlagen,  Koordinierungsstelle Abwasser
   -  "  ,  Planungsamt, Verkehrsmanagement
   -  "  ,  Bauverwaltung, Vertragsabteilung, TK-Leitungen, private Leitungen

3.00 Straßenbauarbeiten

Falls nicht besonders darauf hingewiesen, gelten für den normalen Stadtstraßenbau folgende Ausschachtungsbreiten für Bordsteine einschließlich Arbeitsraum, gemessen ab Vorderkante Bordstein

  bis Profil  10/20 cm  =  35 cm
  bis Profil  12/15/30 cm  =  40 cm
  bis Profil  15/18/30 cm  =  45 cm
  darüber hinaus  =  50 cm

4.00 Brandschutztechnische Anforderungen

Bei Beachtung der folgenden Punkte erübrigt sich die Einholung einer Stellungnahme der Feuerwehr  zu den v.g. Arbeiten.

4.01  Sollte eine Straßensperrung oder Einbahnverkehrung erforderlich werden, so ist der Beginn und das Ende dieser Maßnahme der Feuerwehr, Tel.: 9441-0 mitzuteilen.

4.02  Bei Straßensperrungen darf die Entfernung von befahrbaren Flächen bis zu Gebäuden mit Brüstungshöhen der notwendigen Fenster von  weniger als 8,00 m nicht mehr als 50,00 m betragen.  Zur Sicherung wirksamer Lösch- und Rettungsmaßnahmen ist ein 2,00 m breiter Zugang erforderlich.

4.03  Bei Gebäuden mit Brüstungshöhen der notwendigen Fenster von mehr als 8,00 m muß statt des
2,00 m breiten Zuganges eine mindestens 4,50 m breite Zufahrt für die Drehleiter
(18 to Gesamtgewicht) verbleiben.Falls diese 4,50 m breite Zufahrt nicht verbleibt, darf die Baustelle nicht länger als 20 m sein, so daß die  notwendigen Fenster bei 10,00 m Ausladung der Drehleiter erreichbar bleiben. Die jeweilige Lage der Baustelle  (gerade und ungerade Haus-Nr.) ist der Feuerwehr mitzuteilen.

4.04  Eine Löschwasserversorgung aus den im Baubereich liegenden Hydranten muß jederzeit sichergestellt sein. Dies ist nicht erforderlich, wenn die Entfernung zum nächsten Hydranten nicht
mehr als 100,00 m beträgt.

4.05  Vorhandene Zufahrten zu Grundstücken, die ggfs. von Feuerwehrfahrzeugen benutzt werden, müssen erhalten bleiben.

  Anmerkung:

Die v.g. Anforderungen sind teilweise Kompromisse (insbesondere Ziffer 4.03), die nur für die Zeit der Arbeiten akzeptiert werden.

5.00  Sicherung der Arbeitsstellen und Regelung des Straßenverkehrs

5.01  Für die Durchführung von Bauarbeiten an öffentlichen Verkehrsflächen ist eine Verkehrsanordnung gem. § 45 StVO erforderlich.Die Verkehrsanordnung wird auf der Grundlage eines vom AN zu erstellenden Verkehrszeichenplanes durch den AG gebührenpflichtig erteilt.

5.02  Gemäß § 45 Abs. 6 StVO ist der AN zur Beschaffung, Anbringung, Unterhaltung und Entfernung der angeordneten Verkehrszeichen und -einrichtungen und zu deren Betrieb einschließlich ihrer
Beleuchtung verpflichtet. Die hierfür entstehenden Kosten trägt der AN gem. § 5b des Straßen- verkehrsgesetzes vom19.12.1952 in der derzeit gültigen Fassung.

5.03  Alle vorhandenen, der Anordnung bzw. dem Verkehrszeichenplan entgegenstehenden Verkehrszeichen sind zu verdecken, sollte deren Entfernung notwendig sein, so darf dies nur im Einvernehmen mit dem Aachener Stadtbetrieb, E18/500 unter der Tel.: 0241/432-18936 oder -18939 erfolgen.

5.04  Es dürfen nur die in der StVO beschriebenen Verkehrszeichen und -einrichtungen verwendet werden. Sie müssen in einem ordnungsgemäßen Zustand sein und in einem solchen gehalten werden. Andere
als die hier aufgeführten Verkehrszeichen und -einrichtungen dürfen nur auf Anordnung des AG's angebracht werden. Alle verwendeten Verkehrszeichen sind auf der Rückseite mit vollständiger Firmenanschrift einschließlich Telefonnummer zu kennzeichnen.

Auflage: Soweit der Stand der Bauarbeiten es erlaubt, ist die Baustelle außerhalb der Arbeitszeiten zu räumen. Die verkehrsbeschränkenden Verkehrszeichen und -einrichtungen sind dann soweit wie möglich zu entfernen.

5.05  Hinweise:
Es wird ausdrücklich darauf hingewiesen, daß die Sonderrechte gem. § 35 StVO nicht für die Fahrzeuge der bauausführenden Firma gelten. Diese Anordnung beinhaltet nicht die Sondernutzungserlaubnis  gem. § 18 des Straßen- und Wegegesetzes NW zur Inanspruchnahme des öffentlichen Straßenraumes über den Gemeingebrauch hinaus. Genehmigungsbehörde ist für die Stadt Aachen das Bauverwaltungsamt.
Bei der Einrichtung von baustellenbedingten Halteverboten sind die Schilder mit Zusätzen "wegen Bauarbeiten ab....,h" mindestens 72 Stunden vor Geltungsbeginn bei der Registrierung der dann
vorhandenen Kfz aufzustellen. Sofern sich das Halteverbot auch auf einen abmarkierten (Z= 295 StVO) oder baulich angelegten Seitenstreifen beziehen soll, ist (Z= 1052-37 StVO unter den  Z= 283 StVO) zu ergänzen.

## Zusätzlicher Text
Allgemeiner Hinweis zum LV.

In den folgenden Einzelpositionen ist unter den Begriffen zu verstehen:

1. Kippe
  a) Bei Aushub-, Schutt- und Abfallmassen eine jeweils zugelassene und geordnete Deponie,
b) Bei aufbereitungsfähigem Material eine genehmigte Wiederaufbereitungsanlage.
Die Zuführung zu der jeweils erforderlichen Anlage liegt in der Verantwortung des " AN".
Werden bei der Aufnahme von Boden o. ä. Schadstoffe festgestellt, ist der " AG" unverzüglich zu informieren. Diese Schadstoffe sind in Abstimmung mit dem " AG" einer Sondermülldeponie zuzuführen.  Entstehende Mehrkosten werden vergütet.

2. Bauhof des städtischen Betriebshof des " AG", Freunder Weg 73, 52068 Aachen.
  Alle auf der Baustelle als wiederverwertbare Materialien bezeichnet, werden zum Bauhof transportiert
  und wie folgt gelagert (Servicezeiten beachten):
-  Mosaikpflaster in Gitterkörben angeliefert, bereits auf der Baustelle nach Sorten getrennt und  gesäubert, abgeladen und gestapelt.
-  Kleinpflaster, Mittelpflaster, Großpflaster gesäubert, nach Größe und Material getrennt abgekippt.
-  Bordsteine, Randsteine aus Naturstein nach Abmessung und Material getrennt, wie folgt gestapelt:
  in Blöcken von jeweils 35 Stück in fünf Lagen jede Lage 7 Bordsteine auf 2 Kanthölzer 8/ 10 cm,
  2, 50 m lang aus imprägniertem Nadelholz.
   - Platten auf Kunststoffpaletten angeliefert, bereits auf der Baustelle nach Sorten und
  Material getrennt, abgeladen und gestapelt.

  Servicezeiten
Lager:  Verwaltung:
  Mo - Fr  8:00 - 12:00 Uhr  Mo - Do  8:00 - 15:00 Uhr
  Mo - Do  13:00 - 15:00 Uhr  Fr  8:00 - 13:00 Uhr

Es gelten u.a. folgende Richtlinien in der jeweils gültigen Fassung:

   - Zusätzliche Vertragsbedingungen für die Ausführung von Bauleistungen im Straßen-
  und Brückenbau ZVB/E-StB 95,
- ATV DIN 18 299  ' Allgemeine Regelungen für Bauarbeiten jeder Art',
- ATV DIN 18 317  ' Verkehrswegebauarbeiten; Oberbauschichten aus Asphalt',
      - ATV DIN 18 318  ' Verkehrswegebauarbeiten; Pflasterdecken und Plattenbeläge in ungebundener
  Ausführung, Einfassung,
- Bodenklassen gem. DIN 18 300,
- Entwässerungseinrichtungen gem. ZTVEw-StB,
- Erdarbeiten im Straßenbau gem. ZTV E-StB 09,
- Fahrbahndecken aus Asphalt gem. ZTV Asphalt-StB,
- Fahrbahndecken aus Beton gem. ZTV Beton-StB,
- Fugenvergußmasse gem. TV bit Fug,
- Füllen von Rissen in Betonbaut. gem. ZTV- RISS,
- Ingenieurbauwerke gem. ZTV- ING,
- Landschaftsbauarb. im Straßenbau gem. ZTVLa-StB,
- Markierungen auf Straßen gem. ZTV- M,
- Technische Lieferbedingungen für weiße Markierungsmaterialien TL-M 97
- Merkblatt für das Herstellen von Nähten und Anschlüssen in Verkehrsflächen aus Asphalt 'MNA',
- Schutz, Instandsetzung von Beton gem. ZTV-SIB,
- Tragschichten im Straßenbau gem. ZTVT-StB,
- Recycling-Baustoffe in Tragschichten ohne Bindemittel gem. TL RC- ToB 95,
- Pflaster- und Plattenarbeiten im Straßenbau gem. ZTV-Pflaster-StB 06, TL-Pflaster-StB 06
- Sicherung von Arbeitsstellen von Straßen gem. ZTV-SA
- Zusätzliche Technische Vertragsbedingungen und Richtlinien für Aufgrabungen in
  Verkehrsflächen ZTV-A-STB 97/06,
- Technische Lieferbedingungen für transportable Lichtsignalanlagen gem. TL Transportale
  Lichtsignalanlagen
- Richtlinien für die Sicherung von Arbeitsstellen an Straßen, RSA-95
- Rohrverlegung nach DIN EN 1610, ATV A 139,
- Steinzeug nach DIN EN 295  --> Stz,
- Beton- und Stahlbetonrohre nach DIN EN 1916, DIN V 1201
- Duktile Gußrohre nach DIN 19691  -- >  Duk,
- Faserzement nach DIN 19850  -- >  Fz,
- Kunststoff Polypropylen nach DIN 1852 EN 476
- "Richtlinien der Stadt Aachen für die Wiederherstellung der Befestigungen über Rohr- und  Leitungsgräben, deren Kontrolle und Abnahme"
...

In den Einheitspreis einrechnen:
   - Lieferung aller Materialien,
   - Gestellen und vorhalten aller erforderlichen Arbeitsgeräte.
   - Evtl. anfallende Kippgebühr bzw. Gebühr für die Ablieferung bei der Wiederaufbereitungsanlage.
  u.s.w.

## 001 RVT Markierung und Beschilderung 2026
Datum: 20.03.2026

### Gewerk 02 Einrichten der Baustelle

*Hinweis: Hinweis 2.1.0: Einrichten der Baustelle*

#### Bereich 02.01 Einrichten der Baustelle

*Hinweis: Hinweis 2.1.1: Baustelleneinrichtung*
Hinweis 2.1.1: Baustelleneinrichtung

In den Einheitspreis einrechnen:
- Erstellen eines Verkehrszeichenplanes und Beantragung einer
  gebührenpflichtigen (zu Lasten des AN) verkehrsrechtlichen
  Anordnung.
- Baustelle einrichten und räumen,
- Vorhalten der Geräte und dergleichen für die ges. Bauzeit.
- Beschaffen, Mieten und Anlegen notwendiger Arbeits-,
  Lagerplätze und Zufahrtswege, die über die vom "AG" zur
  Verfügung gestellten Möglichkeiten hinausgehen.
- Aufstellen, Vorhalten und Beseitigen von Leiteinrichtungen,
  (z.B. Absperrbaken, Absperrschranken, Schrammborde,
  Markierungen) und Verkehrsschilder nach StVO zur Sicherung
  des allgem. und öffentlichen Verkehrs innerhalb der Baustelle
  und des dazugehörigen Bereiches (~75 m von Bauanfang in
  jede Richtung).
- Aufstellen, Vorhalten und Beseitigen von Hilfsbauwerken zur
  Aufrechterhaltung des Anliegerverkehrs, soweit diese nicht in
  den folgenden Positionen als zusätzliche Leistungen
  ausgeschrieben sind.
  (z.B. Brücken, Befestigung von Zufahrten und Zuwegen
  einschließlich der erforderlichen Rampen )
- Vorkehrungen gegen Beschädigungen aller Art an
  benachbartem Eigentum und gärtnerischen Anlagen.
- Schutz von Bäumen, Licht- und sonstigen Masten.
- Freihalten aller für den Verkehr bestimmten Straßenflächen,
  der Hauseingänge und aller im Ausbaubereich befindlichen
  Einrichtungen der Gas-, Wasser- und E-Werke, der Post,
  Feuerwehr u.a.
Die Bezahlung erfolgt anteilig nach Baufortschritt.

##### Abschnitt 02.01.1 Baustelleneinrichtung

**02.01.1.101 An- und Abfahrtspauschale für 1 bis 4 Standorte**
An- und Abfahrtspauschale für 1 bis 4 Standorte

An- und Abfahrtspauschale für die Durchführung von Montagearbeiten an Verkehrszeichen und Masten, inklusive An- und Abfahrt der Kolonne sowie der notwendigen Werkzeuge und Materialien. Die Pauschale wird je Auftrag einmalig für 1 bis 4 Standorte im Stadtgebiet Aachen abgerechnet.
  für 1 Auftrag
Menge: 15,000 Stck

**02.01.1.102 An- und Abfahrtspauschale für 4 bis X Standorte**
An- und Abfahrtspauschale für 4 bis X Standorte

An- und Abfahrtspauschale für die Durchführung von Montagearbeiten an Verkehrszeichen und Masten, inklusive An- und Abfahrt der Kolonne sowie der notwendigen Werkzeuge und Materialien. Die Pauschale wird je Auftrag einmalig für 4 und mehr Standorte im Stadtgebiet Aachen abgerechnet.
  für 1 Auftrag
Menge: 10,000 Stck

**02.01.1.120 Arbeitsstelle auf dem Parkstreifen / Gehweg freisperren**
Arbeitsstelle auf dem Parkstreifen / Gehweg u.s.w. freisperren;
Beschilderung und Absperrmaterial liefern und
4 Tage vor Arbeitsbeginn ordnungsgemäß
mit Vorankündigung absperren.
  für 1 Stück
Menge: 40,000 Stck

*Hinweis: Hinweis 2.2.0: Umleitungs- und*
Hinweis 2.2.0: Umleitungs- und Verkehrseinrichtungen

#### Bereich 02.02 Umleitungs- und Verkehrseinrichtungen

*Hinweis: Hinweis 2.2.1: Absperrung und Beschilderung*
Hinweis 2.2.1:  Absperrung und Beschilderung
  außerhalb der Baustelle

Die Abrechnung erfolgt nach Stück.

##### Abschnitt 02.02.1 Absperrung und Beschilderung außerhalb der Baustelle

**02.02.1.095 Verkehrsanordnung - Einzel-Genehmigung**
Einholen einer Einzel-Verkehrsanordnung bei dem
örtlich zuständigen Straßenverkehrsbehörde der Stadt Aachen (einschl. Entrichtung der Gebühr) für die Durchführung einer Einzelbaumaßnahme, die besondere verkehrliche Maßnahmen bedarf, im gesamten Stadtgebiet.

In die Position einzurechnen sind alle hierfür
erforderlichen Termine mit der Straßenverkehrsbehörde, Polizei, Feuerwehr, Bauleitung etc. bei deren
Sitz oder im Rahmen von einzelnen oder mehreren Ortsbesichtigungen.
Im Zuge der Baumaßnahme erforderliche Ergänzungen
zur ursprünglich erteilten Genehmigung werden nicht
gesondert vergütet.
  für 1 Stück
Menge: 70,000 Stck

**02.02.1.100 Verkehrszeichen außerhalb der Baustelle aufstellen**
Verkehrszeichen außerhalb der Baustelle aufstellen. Amtliche Verkehrszeichen entsprechend der StVO für die Regelung des Verkehrs außerhalb der Baustelle, retroreflektierend, einschl. Pfosten für  die Beschilderung der Umleitungsstrecken während der gesamten Bauzeit aufstellen, unterhalten, wenn nötig umsetzen und später wieder wegnehmen. Die Beschilderung ist vom "AN" im Einvernehmen mit der Straßenverkehrsbehörde und der Polizei vorzunehmen.
für 1 Stück.
Menge: 20,000 Stck

**02.02.1.211 Absperrbaken aufstellen**
Liefern, aufstellen, vorhalten und nach Abschluss der Arbeiten wieder aufnehmen von Absperrbaken zur Absicherung von Arbeitsstellen im Straßenraum gemäß RSA und den Vorgaben der zuständigen Straßenverkehrsbehörde.
In den Einheitspreis einrechnen:
- Eventuelles Umsetzen
  für 1 Stück.
Menge: 20,000 Stck

**02.02.1.212 Leitkegel aufstellen**
Liefern, aufstellen, vorhalten und nach Abschluss der Arbeiten wieder aufnehmen von Leitkegeln zur Verkehrsführung und Absicherung bei Fahrbahn-Markierungsarbeiten gemäß RSA und den Vorgaben der zuständigen Straßenverkehrsbehörde.
In den Einheitspreis einrechnen:
- Eventuelles Umsetzen
  für 1 Stück.
Menge: 20,000 Stck

**02.02.1.213 Absperrschranke aufstellen**
Liefern, aufstellen, vorhalten und nach Abschluss der Arbeiten wieder aufnehmen von Absperrschranken zur Absicherung von Arbeitsstellen im Straßenraum gemäß RSA und den Vorgaben der zuständigen Straßenverkehrsbehörde.
In den Einheitspreis einrechnen:
- Eventuelles Umsetzen
  für 1 Stück.
Menge: 20,000 Stck

**02.02.1.230 Verkehrszeichenpläne**
Erstellen von Verkehrszeichenplänen zur Leitung des Fahrzeug- und Fußgängerverkehrs für einzelne Bauphasen bzw. Bauabschnitte.
Verkehrszeichenplan zwecks Beantragung der Verkehrsanordnung gem. § 45 Abs. 2,
Straßenverkehrsordnung erstellen. Im Plan sind die
Verkehrseinrichtungen, wie Schilder, Baken, Schranken,
Markierungen, Signalanlagen etc. darzustellen und gem.
STVO zu benennen.
Eventuelle Anpassungen während der Ausführungsphase
einzelner Abschnitte sowie Genehmigungsgebühren der
Verkehrsanordnung sind zu berücksichtigen.
  für 1 Stück.
Menge: 10,000 Stck

*Hinweis: Hinweis 2.3.0: Freilegung des Baufeldes*

#### Bereich 02.03 Freilegung des Baufeldes

*Hinweis: Hinweis 2.3.4: Aufnahme von Verkehrseinrichtungen*
Hinweis 2.3.4: Aufnahme von Verkehrseinrichtungen

In den Einheitspreis einrechnen:
- Alle aufgenommenen Materialien soweit verwertbar  einer  Wiederverwertung  zuführen.
  Ggfs. hierüber einen Nachweis führen.
- Erforderl. Erdarbeiten,
- Baugrube lagenweise verfüllen, verdichten und
  Hohlräume mit Frostschutzkies, nicht verdichtbare Hohlräume mit  C 8/10  verfüllen.
- Nicht verwertbare Teile ggfs. zerkleinern und
  zur Ladestelle transportieren,
- Abbruchteile aufladen und zur Kippe abfahren.
Die Abrechnung erfolgt nach Stück.
Bei der Pos. Stahlleitplanken aufnehmen erfolgt
die Abrechnung nach m.

##### Abschnitt 02.03.4 Aufnahme von Verkehrseinrichtungen

**02.03.4.130 Vorh. Verkehrszeichen mit Mast versetzen**
Vorhandenen Mast mit Verkehrsschilder versetzen und zum späteren Zeitpunkt wieder einbauen, Oberfl. widerherstellen.
einschl. Betonfundament aufnehmen,

In den Einheitspreis einrechnen:
- Betonfundament aufnehmen,
- Fundament ohne Pfostenbeschädigung abschlagen,
- Mast nebst Zubehör lagern,
- anfallenden Schutt zur Kippe abfahren,
- Erd- und Nebenarbeiten,
- Wiederherstellung der Oberfläche,
- Zum späteren Zeitpunkt, nach Absprache mit AG an neuer Stelle wieder einbauen.
  für 1 Stück
Menge: 15,000 Stck

**02.03.4.137 Mast/Rohrpfosten entfernen**
Vorhandenen Mast ausbauen, vom Fundament sauber trennen und entsorgen. Kopfloch gemäß Straßenaufbau wiederherstellen.
In den Einheitspreis einrechnen:
- Betonfundament aufnehmen,
- Fundament ohne Pfostenbeschädigung abschlagen,
- Mast nebst Zubehör entsorgen,
- anfallenden Schutt zur Kippe abfahren,
- Erd- und Nebenarbeiten,
- Wiederherstellung der Oberfläche.
  für 1 Stück
Menge: 15,000 Stck

**02.03.4.231 Vorh. Metallpoller aufnehmen und versetzen.**
Vorh. Metallpoller vorsichtig aufnehmen, Oberfläche gemäß Aufbau wiederherstellen, reinigen, lagern und an neuer Stelle nach Absprache mit dem AG einbauen inkl. allen Nebenarbeiten.
für 1 Stück
Menge: 2,000 Stck

**02.03.4.270 Metallpoller aufnehmen und entsorgen, Oberfläche wiederherstellen**
Vorhandene, feststehende Metallpoller verschiedener Abmessungen, ca.1,20 m aus dem Boden ragend, aufnehmen und entsorgen.
In den Einheitspreis einrechnen:
- Betonfundament aufnehmen,
- Poller nebst Zubehör entsorgen,
- anfallenden Schutt zur Kippe abfahren,
- Erd und Nebenarbeiten,
- Wiederherstellung der Oberfläche wie vorgefunden.
  für 1 Stück
Menge: 5,000 Stck

**02.03.4.400 Verkehrszeichen bis 1 qm demontieren, zwischenlagern und neumontieren**
Verkehrszeichen bis 1 qm demontieren, zwischenlagern und anschließend neumontieren, inkl. Schrauben und sonstiger Kleinteile, nicht wieder verwendbare Teile, Befestigungsmaterialien entsorgen
für 1 Stück.
Menge: 5,000 Stck

**02.03.4.420 Verkehrszeichen bis 1 qm entfernen**
Verkehrszeichen bis 1 qm Größe unterschiedlichster Art mit Befestigungsmaterial demontieren, voneinander trennen und entsorgen.
für 1 Stück
Menge: 5,000 Stck

### Gewerk 08 Ausstattung

*Hinweis: Hinweis 8.1.0: Markierungsarbeiten*
Hinweis 8.1.0: Markierungsarbeiten

Bei den Arbeiten handelt es sich um Markierungen auf bituminösen Straßenflächen, Gussasphalt-Decken, Betonsteinpflaster sowie auf Betonflächen.

Es sind nur Markierungsstoffe anzubieten und zu verwenden, die für die Verwendung auf Bundesfernstraßen freigegeben sind.
Die verwendeten Materialien müssen von der Bundesanstalt für Straßenwesen ( BASt )geprüft und zugelassen sein.

Die Materialeignungen sind mit Prüfberichten der BASt bei der Angebotsabgabe nachzuweisen.

Das Merkblatt über reflektierende Fahrbahnmarkierungen bei Verwendung von Plastikmassen ist zu beachten.

Technische Vorschriften für die Lieferung von Markierungsmaterialien und zur Durchführung von Markierungsarbeiten
- Straßenverkehrsordnung (StVO) - Allgemeine
  Verwaltungsvorschriften zur StVO
- Richtlinien für die Markierung von Straßen (RSM), Teil I und II;
- Richtlinien für die Sicherung von Arbeitsstellen an Straßen
  (RSA);
- Zusätzliche technische Vorschriften und Richtlinien für
  Markierungen auf Straßen (ZTV-M)
- Verordnung zur Durchführung des
  Bundesimmissionsschutzgesetzes;

Bei Ummarkierungen ist die alte Markierung grundsätzlich restlos und spurenfrei vor Aufbringen der neuen Markierung zu entfernen.

Die Gewährleistungsfrist beträgt 2 Jahre für aufgelegte
Markierungen aus Plastikmassen.

Die Abnahme der Markierungen erfolgt durch den Aachener Stadtbetrieb der Stadt Aachen.

Markierungen, die in der Linienführung nicht einwandfrei sind oder hinsichtlich der Breite und Strichstärke den Vertragsbedingungen nicht entsprechen, sowie beschädigte oder nicht angeordnete Striche, werden nicht abgenommen. Nicht einwandfreie Markierungen sind ohne Vergütung zu entfernen und ordnungsgemäß neu herzustellen. Die hierfür erforderlichen Materialien nebst Reflexkörper sind durch den Auftragnehmer ohne Nachforderung zu liefern.
Der Auftraggeber behält sich vor, Prüfungen gem. ZTV-M
durchzuführen bzw. durchführen zu lassen.

In die Angebotspreise sind einzurechnen: Vormarkierung
- Reinigung der leicht verschmutzen Fahrbahn
- Ordnungsgemäßes Beseitigen aller Abfälle
- Vorhalten aller Geräte, alle Nebenkosten und Nebenarbeiten,
  alle Lohnkosten, tarifliche Zuschläge, Auslösungen und
  Wegegelder
- Lieferung aller Materialien, einschließlich Reflexkörper frei
  Baustelle.

Die Markierungsarbeiten sind unter Aufrechterhaltung des gesamtenVerkehrs durchzuführen. Der Auftraggeber muß für die Verkehrssicherung und den Schutz seines an der Durchführung beteiligten Personals voll verantwortlich sorgen. Die hierfür erforderlichen Verkehrszeichen und Geräte hat er bereitzustellen und aufzustellen.

Die Markierungsarbeiten werden nach dem gemeinsam festgelegten Aufmaß abgerechnet.
Bei Markierungen mit flüssigen Markierungsstoffen und Folien wird nur die markierte Fläche gemessen. Bei Markierungen mit Knöpfen erfolgt die Abrechnung nach Stückzahl.

Die Rechnungen sind mit Vertragspreisen ohne Umsatzsteuer (Nettopreise) aufzustellen. Der Umsatzsteuerbetrag ist am Schluß hinzuzufügen. Die Abschlagszahlungen werden einschließlich des ausgewiesenen, darauf entfallenden Umsatzsteuerbetrages gewährt

#### Bereich 08.01 Markierungsarbeiten

*Hinweis: Hinweis 8.1.1: Demarkierungsarbeiten*
Hinweis 8.1.1:  Demarkierungsarbeiten

Die  Abrechnung  der Demarkierungen aus Markierungsfarbe, Folie oder Plastikmasse erfolgt bis zu einer
Strichbreite  kleiner als  50 cm  nach m ; ab 50 cm
und breiter einschl. Richtungspfeile, Buchstaben und
Ziffern nach m2.

Für die Entfernung von  vorübergehender Folienmarkierungen sind nachstehende Forderungen zwingend einzuhalten:
- keine Beschädigung der Fahrbahndecke
- keine umweltschädigende Verfahren der Beseitigung
- keine Phantommarkierungen aus aufgehobenen
  vorübergehenden Markierungen.
- Dickschichtfolien müssen sich leicht abziehen lassen
- verbleibende Kleber- und/ oder Grundierungsreste sind zu
  beseitigen.

Beim Einsatz des Road-Twister-Systems sind folgende
zusätzliche Anforderungen zu erfüllen:
Die demarkierten Flächen müssen nach der
Markierungsbeseitigung ebenflächig mit den angrenzenden
Fahrbahnoberflächen und frei von  Kantenbildung sein.
Nach der Demarkierung darf keine Einschränkung der
Fahrgeschwindig- keit und keine Gefährdung von
Zweirädern entstehen.
Durch die entfernte Markierung darf es bei Nacht
und/oder Nässe nicht mit der neuen Markierung zu
Verwechselungen kommen (Phantomwirkung).
Die Arbeiten sind mit dem Road-Twister-System, oder
einem gleichwertigen Verfahren auszuführen.

##### Abschnitt 08.01.1 Demarkierungsarbeiten

**08.01.1.130 Fahrbahnmarkierung aus Farbe Breite 12-15 cm entfernen.**
Fahrbahnmmarkierung aus Markierungsfarbe
Breite: 12-15 cm mit geeigneten Mitteln nach dem aktuellen Stand der Technik entfernen.
.
  für 1 m.
Menge: 10,000 m

**08.01.1.140 Fahrbahnmarkierung aus Farbe Breite 25-30 cm entfernen.**
Fahrbahnmmarkierung aus Markierungsfarbe
Breite: 25-30 cm mit geeigneten Mitteln nach dem aktuellen Stand der Technik entfernen..
  für 1 m.
Menge: 10,000 m

**08.01.1.150 Fahrbahnmarkierung aus Farbe Breite 50 cm (Quermarkierungen Richtungspfeile, Buchstaben oder Ziffern) entfernen.**
Fahrbahnmarkierung aus Markierungsfarbe
Breite: 50 cm
wie : Quermarkierungen, Richtungspfeile Buchstaben oder Ziffern mit geeigneten Mitteln nach dem aktuellen Stand der Technik entfernen.
.
  für 1 m2.
Menge: 3,000 m2

**08.01.1.190 Aufgelegte Thermo-,o. Kaltplastik Breite 12-15 cm entfernen.**
Fahrbahnmarkierung aus aufgelegter Thermo-
oder Kaltplastikmasse, Breite: 12-15 cm, nach dem aktuellen Stand der Technik entfernen.
  für 1 m.
Menge: 90,000 m

**08.01.1.200 Aufgelegte Thermo-,o. Kaltplastik Breite: 25-30 cm entfernen.**
Fahrbahnmarkierung aus aufgelegter Thermo-
oder Kaltplastikmasse, Breite: 25-30 cm, nach dem aktuellen Stand der Technik entfernen.
  für 1 m.
Menge: 90,000 m

**08.01.1.210 Aufgelegte Thermo- od. Kaltplastik, Breite: 50 cm (Quermarkierungen,Richtungspfeile Buchstaben, Ziffern) entfernen.**
Fahrbahnmarkierung aus aufgelegter Thermo-
oder Kaltplastikmasse  Breite:  50 cm,
wie : Quermarkierungen,
Richtungspfeile, Buchstaben oder Ziffern nach dem aktuellen Stand der Technik entfernen.

  für 1 m2.
Menge: 12,000 m2

**08.01.1.270 Dünnschichtfolie oder Polymerfolie, Breite: 50 cm (Quermarkierungen,Richtungspfeile Buchstaben, Ziffern) entfernen.**
Fahrbahnmarkierung aus Dünnschichtfolie auf
Aluminiumbasis, oder Dauermarkierungsfolie auf
Polymerbasis, Breite: 50 cm,
wie :  Quermarkierungen, Richtungspfeile, Buchstaben
oder Ziffern oder Piktogramme nach dem aktuellen Stand der Technik entfernen.
  für 1 m2.
Menge: 2,000 m2

**08.01.1.280 Ausgefräste Fläche der Markierung ausgießen und absplitten.**
Ausgefräste Fläche der Markierung, Tiefe bis 8 mm mit
Mastix ausgießen und absplitten.
Fertige Fläche anschließend reinigen und überschüssigen
Splitt abfahren.
  für 1 m2
Menge: 10,000 m2

**08.01.1.290 Stark verschmutzte Straßenfläche reinigen.**
Stark verschmutzte Flächen reinigen.
Flächen aus bit. Mischgut oder aus Groß-  bzw. Klein-
Pflaster bestehend,  bei  starker  Verschmutzung  mit
Wasser, Druckwasser, Druckluft  oder sonstigen
geeigneten Mitteln reinigen.
Für eine intensive Reinigung garantiert der "AN".
Die Leistungen dieser Position können nur mit
schriftlicher Genehmigung des "AG" vor Beginn der
Arbeiten ausgeführt werden.
  für 1 m2.
Menge: 100,000 m2

**08.01.1.300 Straßenoberflächen trocknen**
Oberflächen trocknen
Flächen aus bit. Mischgut, Beton oder aus Groß- bzw.
Kleinpflaster bestehend, bei starker Nässe mit
geeigneten Mitteln trocknen.
Für eine intensive Trocknung garantiert der "AN"
Die Leistungen dieser Position können nur mit
schriftlicher Genehmigung des "AG" vor Beginn der
Arbeiten ausgeführt werden.
  für 1 m2
Menge: 20,000 m2

*Hinweis: Hinweis 8.1.4: Fahrbahnmarkierung in Kaltreibeplastik*
Hinweis 8.1.4:  Fahrbahnmarkierung in Kaltreibeplastik

Fahrbahnmarkierungen gem. "RMS" nach Anweisung des
"AG" in reflektierender Dauermarkierung aus Kaltreibeplastikmasse mit Perlen 3 mm  aufgelegt, Verkehrsklasse = P7,
Überrollbarkeitsklasse = T2, herstellen.
Länge der Richtungspfeile = 5,00 m,
Buchstaben, Ziffern  = 4,00 m
Abgerechnet werden :
1. nach Metern:  Striche,
2. nach Stück :  Richtungspfeile, Buchstaben, Ziffern
  Verkehrszeichen, Embleme,
  Fußgänger- und Radfahrerfurten.

Die Materialeignung ist mit einem Prüfbericht der BASt bei der Angebotsabgabe nachzuweisen.

##### Abschnitt 08.01.4 Fahrbahnmarkierung in Kaltreibeplastik

**08.01.4.100 Schmalstriche 12 cm, ohne Unterbrechung auftragen**
Schmalstriche, Strichbreite: 12 cm, ohne Unterbrechung auftragen.
für 1 m.
Menge: 150,000 m

**08.01.4.120 Schmalstriche 12 cm, mit Unterbrechung auftragen**
Schmalstriche, Strichbreite: 12 cm, mit Unterbrechung auftragen.
für 1 m.
Menge: 150,000 m

**08.01.4.140 Breitstriche 25 cm, ohne Unterbrechung auftragen**
Breitstriche, Strichbreite: 25 cm, ohne Unterbrechung auftragen.
für 1 m.
Menge: 140,000 m

**08.01.4.141 Breitstriche 25 cm in Verkehrsgrau, ohne Unterbrechung auftragen**
Diese Position umfasst das Übermarkieren einer vorhandenen Breitstrichmarkierung ohne Unterbrechung in grau.

Schmalstriche, Strichbreite: 12 cm, ohne Unterbrechung auftragen.
  für 1 m.
Menge: 15,000 m

**08.01.4.160 Breitstriche 25 cm, mit Unterbrechung auftragen**
Breitstriche, Strichbreite: 25 cm, mit
Unterbrechung auftragen.
  für 1 m.
Menge: 140,000 m

**08.01.4.180 Breitstriche 50 cm, auftragen**
Breitstriche, Strichbreite: 50 cm,  als Haltelinie,
Wartelinie und Fussgängerüberwege auftragen.
  für 1 m.
Menge: 40,000 m

**08.01.4.190 Sperrflächen 25 cm auftragen**
Sperrflächen, Strichbreite: 25 cm auftragen.
für 1 m.
Menge: 20,000 m

**08.01.4.191 Zulage für Gelbmarkierung**
Zulage für eine Markierung in gelb.
Diese Zulage umfasst das Auftragen einer Markierung nach den Positionen 8.1.4.100 bis 8.1.4.190. in gelber Ausführung.
  pro m
Menge: 10,000 m

**08.01.4.200 Sperrflächen 50 cm auftragen**
Sperrflächen, Strichbreite: 50 cm auftragen.
für 1 m.
Menge: 20,000 m

**08.01.4.250 Buchstaben, Ziffern auftragen.**
Buchstaben oder Ziffern auftragen.
für 1 Stück.
Menge: 4,000 Stck

**08.01.4.260 Verkehrszeichen DU bis 100 cm einfarbig vollreflekt. auftr. Verkehrsz. gem. StVO.**
Verkehrszeichen bis DU 100 cm, rund oder eckig, einfarbig, vollreflektierend auftragen.
Verkehrszeichennummer gem. StVO
  für 1 Stück.
Menge: 5,000 Stck

**08.01.4.270 Verkehrszeichen DU über 100 cm einfarbig vollreflekt. auftr. Verkehrsz. gem. StVO.**
Verkehrszeichen über DU 100 cm, rund oder eckig, einfarbig, vollreflektierend auftragen.
Verkehrszeichennummer gem. StVO
  für 1 Stück.
Menge: 5,000 Stck

**08.01.4.271 Zulage Verkehrszeichen DU zweifarbig**
Zulage Verkehrszeichen DU zweifarbig
Diese Zulage umfasst das Auftragen eines Verkehrszeichens gemäß Position 8.1.4.260. oder 8.1.4.270. in zweifarbiger Ausführung.
  pro Stück
Menge: 2,000 Stck

**08.01.4.272 Zulage Verkehrszeichen DU dreifarbig**
Zulage Verkehrszeichen DU dreifarbig
Diese Zulage umfasst das Auftragen eines Verkehrszeichens gemäß Position 8.1.4.260. oder 8.1.4.270. in zweifarbiger Ausführung.
  pro Stück
Menge: 1,000 Stck

**08.01.4.300 VZ 342 Haifischzähne**
Haifischzähne, einfarbig, vollreflektierend auftragen.
Verkehrszeichennummer 342 gem. StVO pro Haifischzahn.
  für 1 Stück.
Menge: 5,000 Stck

**08.01.4.360 Markierung aus roter Dünnschichtplastik.**
Markierung aus roter Dünnschichtplastik liefern und als Radwegbeschichtung auftragen.Breiten: 1,20 bzw. 1,50 m.
für 1 m2.
Menge: 150,000 m2

*Hinweis: Hinweis 8.2.0: Leiteinrichtungen*

#### Bereich 08.02 Leiteinrichtungen

*Hinweis: Hinweis 8.2.4: Metallpoller*
Hinweis 8.2.4: Metallpoller

Absperrpoller aus Metall in  unterschiedlicher Oberflächenbefestigung wie: Platten, Verbund- oder Natur- steinpflaster, Beton- und Schwarzdeckenflächen versetzen.
Die Löcher zum Einlassen der Poller in die Oberflächen mittels einer Kernbohrung herstellen.
Lochdurchmesser : 10 cm
Bohrlochtiefe  : 30 cm
Anschließend  die  Poller  mit  Schnellbinderzement
lot- und fluchtgerecht  sowie vollflächig aufstehend
eingießen. Straßenoberfläche und Poller von evtl.
anhaftender Zementschlämme gründlich reinigen.
Alugußpoller in Verpackung zur Einbaustelle anliefern, Verpackung erst unmittelbar vor Versetzen des einzelnen
Pollers entfernen.
Verschießbare Poller mit Schlössern für Unterflurhydrantenschlüssel nach DIN 3222.
Die Abrechnung erfolgt nach Stück.

##### Abschnitt 08.02.4 Metallpoller

**08.02.4.160 Feststehender Vierkantpoller weiss/rot**
Poller, rot/weiß Vierkantpoller, feststehend Feuerwehrpfosten aus feuerverzinktem Stahlquadratrohr 70x70x3x1400 mm, weiss beschichtet mit drei roten Folienringen (RA 1), 1000 mm über Erdreich, zur Arbeitsstelle liefern und montieren.

für 1 Stück
Menge: 3,000 Stck

*Hinweis: Hinweis 8.6.0a: Verkehrszeichen und Zubehör*
Hinweis 8.6.0a: Verkehrszeichen und Zubehör

Verkehrszeichen nach der STVO, HAV, IVZ Norm sowie sonst geltenden Regelungen in neuester Form.

Bodenfreiheit von Verkehrszeichen:

Grundsätzlich:  2.250 mm
Tiefaufstellung auf Verkehrsinsel
und Verkehrsteilern mit VZ 222:  600 mm
Tiefaufstellung auf Verkehrsinsel
und Verkehrsteilern mit VZ 222 und VZ 605:  100 mm
Grünstreifen:  2.000 mm
Über der Fahrbahn:  4.500 mm

Seitenabstand vom Fahrbahnrand:

Grundsätzlich:  500 mm

Geschwindigkeitsreduzierter Bereich bis
max. 30 km/h = mindestens  300 mm

Außerhalb geschlossener Ortschaft =
mindestens  1.500 mm

Folienretroreflektionsklasse:

RA 1=  Retroreflektions Klasse RA 1,
  konstruktiver Aufbau C nach DIN 67520
RA 2=  Retroreflektions-Klasse RA 2,
  konstruktiver Aufbau C nach DIN 67520
RA 3=  Retroreflektions-Klasse RA 3,
  konstruktiver Aufbau C nach DIN 67520

Verkehrszeichenausführung:

Verkehrsschilder nach neuestem Verkehszeichen-Katalog in der aktuellsten Fassung:

FS 1 =  Flachschild aus Aluminium, Blechdicke 2 mm,
  nach StVO und den geltenden Gütebestimmungen
  für Verkehrszeichen (RAL-Gütezeichen)

FS 2 =  Flachschild aus Aluminium, Blechdicke 3 mm,
  nach StVO und den geltenden Gütebestimmungen
  für Verkehrszeichen (RAL-Gütezeichen)

AS 1 =  Alformschild aus Aluminium, Blechdicke 2 mm,
  Profiltiefe 30 mm für Schilderflächen bis 1,5 m²,
  nach StVO und den geltenden Gütebestimmungen
  für Verkehrszeichen (RAL-Gütezeichen)

AS 2 =  Alformschild aus Aluminium, Blechdicke 3 mm,
  Profiltiefe 40 mm für Schilderflächen bis 5 m²,
  nach StVO und den geltenden Gütebestimmungen
  für Verkehrszeichen (RAL-Gütezeichen)

AS 3 =  Alformschild aus Aluminium, Blechdicke 3 mm,
  Profiltiefe 60 mm für Schilderflächen über 5 m²,
  nach StVO und den geltenden Gütebestimmungen
  für Verkehrszeichen (RAL-Gütezeichen)

Einarmschelle:

Einarmschelle mit einseitigem Steg (Lochabstand zwischen 70 mm und 700 mm) für Verkehrszeichenmast. Band- und Bügelschellen sind nicht zugelassen. Ausführung sind der jeweiligen Position zu entnehmen
Überstände des Steges sind fachgerecht einzukürzen. Im Einzelfall sind zusätzlich erforderliche Bohrungen anzufertigen. Diese Aufwände sind in die entsprechenden Einheitspreise einzukalkulieren - es erfolgt keine gesonderte Vergütung.

Rohrschelle:

Rohrschelle mit aufgeschweißtem Steg für Verkehrszeichenmast. Band- und Bügelschellen sind nicht zugelassen. Ausführung sind der jeweiligen Position zu entnehmen.

T-Schelle:

T-Schelle mit versetztem Steg (Lochabstand 70 mm) für Verkehrszeichenmast. Band- und Bügelschellen sind nicht zugelassen. Ausführung sind der jeweiligen Position zu entnehmen.

Verkehrszeichenmontage:

Flachschilder (FS 1 und FS 2) mit T-Schelle (Lochabstand
70 mm), Rohrschelle (aus 30 x 5 mm dicken feuerverzinkten Stahl,mit aufgeschweißtem Steg (Lochabstand 350 mm)) und / oder Einarmschelle (aus 30 x 5 mm dicken feuerverzinkten Stahl, mit einseitigem Steg (Lochabstand zwischen 70 mm und
700 mm)), mit Sechskantschrauben und Sechskantmuttern aus Edelstahl (V2A) M 6 x 16 mm (Verkehrszeichenschrauben) und M 8 x 30 mm (Schellenschrauben), Durchmesser der jeweiligen Position, am Verkehrszeichenmast in entsprechender Anzahl Schellen mit folgendem Lochabstand (LA) montieren:

Achteck:  2 Stück LA=350 mm

Dreieck:  1 Stück LA=70 mm und
  1 Stück LA=350 mm

Ronde, Durchmesser gleich 420 mm  1 Stück LA=350 mm
Ronde, Durchmesser größer 420 mm  2 Stück LA=350 mm
Quadrat/Rechteck, kleiner 420 x 420 mm
  1 Stück LA=350 mm
Quadrat/Rechteck, gleich/größer 420 x 420 mm
  2 Stück LA=350 mm

Alformschilder (AS 1) mit 2 Klemmschellen und / oder 2 Flachtraversen (aus 30 x 6 mm dicken feuerverzinkten Stahl mit aufgeschweißtem Steg und 2 Klemmstücken) mit Sechskantschrauben und Sechskantmuttern aus Edelstahl (V2A) M 8 x 30 mm (Schellenschrauben), Durchmesser, Steglänge und Anzahl der Klemmstücke der jeweiligen Position, am Verkehrszeichenmast in entsprechender Anzahl Schellen bzw. Traversen montieren:

Achteck:  2 Flachtraversen

Dreieck:  1 Flachtraverse und
  1 Klemmschelle
Ronde, Durchmesser gleich 420 mm  2 Klemmschellen
Ronde, Durchmesser größer 420 mm  2 Flachtraversen
Quadrat/Rechteck, kleiner 420 x 420 mm  2 Klemmschellen
Quadrat/Rechteck, gleich/größer 420 x 420 mm 2 Flachtraversen

Alformschilder (AS 2 und AS 3) ist das Befestigungssystem nach den statischen Erfordernissen zu erstellen und nach Genehmigung durch den Auftraggeber zu montieren:

Verkehrszeichenmast:

Verkehrszeichenmast als Rundrohrpfosten. Eckige Ausführungen sind nicht zugelassen. Durchmesser (mindestens 76 mm), Wandungsstärke (mindestens 2 mm) und Länge sind der jeweiligen Position zu entnehmen.

Mastfundament für Standardmast und Standardbeschilderung: 30x30x75 cm mit C 16/20 Beton (bzw. Estrichbeton).
Sonst entsprechend nach statischen Erfordernissen.
Im Plattenbelag werden die Pfosten durch Bohrung eingesetzt.

Lieferort:  Arbeitsstelle, Straße oder Baubetriebshof.

#### Bereich 08.06 Verkehrszeichen und Zubehör

*Hinweis: Hinweis 8.6.1: Verkehrszeichen*
Hinweis 8.6.1: Verkehrszeichen

Verkehrszeichen nach der STVO, HAV, IVZ Norm sowie sonst geltenden Regelungen in neuester Form liefern, lagern und gemäß Hinweis 8.6.0. montieren.

##### Abschnitt 08.06.1 Verkehrszeichen NEU

**08.06.1.108 Verkehrszeichen - Ronde Durchmesser 420mm StVO liefern**
Verkehrszeichen - Ronde Durchmesser 420mm nach Vorgaben des Auftraggebers liefern und montieren.

Ausführung:  FS 1
Form:  Ronde
Größe:  Ø 420mm
Reflexionsklasse:  RA 1 C
Lochabstand:  350mm; zentriert/mittig
mit Befestigungsmaterial gemäß Hinweis zur Arbeitsstelle liefern und montieren.
  für 1 Stück
Menge: 50,000 Stck

**08.06.1.109 Verkehrszeichen - Ronde Durchmesser 600mm StVO liefern**
Verkehrszeichen - Ronde Durchmesser 600mm nach Vorgaben des Auftraggebers liefern und montieren.

Ausführung:  FS 1
Form:  Ronde
Größe:  Ø 600mm
Reflexionsklasse:  RA 1 C
Lochabstand:  2x 350mm; zentriert/oben und unten
mit Befestigungsmaterial gemäß Hinweis zur Arbeitsstelle liefern und montieren.
  für 1 Stück
Menge: 8,000 Stck

**08.06.1.110 Verkehrszeichen - Dreieck Schenkellänge 630mm StVO liefern**
Verkehrszeichen - Dreieck Schenkellänge 630mm nach Vorgaben des Auftraggebers liefern und montieren.

Ausführung:  FS 1
Form:  Dreieck
Größe:  SL 630mm
Reflexionsklasse:  RA 1 C
Lochabstand:  350mm und 70mm; zentriert/oben und unten
mit Befestigungsmaterial gemäß Hinweis zur Arbeitsstelle liefern und montieren.
  für 1 Stück
Menge: 1,000 Stck

**08.06.1.111 Verkehrszeichen - Dreieck Schenkellänge 900mm StVO liefern**
Verkehrszeichen - Dreieck Schenkellänge 900mm nach Vorgaben des Auftraggebers liefern und montieren.

Ausführung:  FS 1
Form:  Dreieck
Größe:  SL 900mm
Reflexionsklasse:  RA 1 C
Lochabstand:  350mm und 70mm; zentriert/oben und unten
mit Befestigungsmaterial gemäß Hinweis zur Arbeitsstelle liefern und montieren.
  für 1 Stück
Menge: 3,000 Stck

**08.06.1.112 Verkehrszeichen - Quadrat Seitenlänge 420mm StVO liefern**
Verkehrszeichen - Quadrat Seitenlänge 420mm nach Vorgaben des Auftraggebers liefern und montieren.

Ausführung:  FS 1
Form:  Quadrat
Größe:  SL 420mm
Reflexionsklasse:  RA 1 C
Lochabstand:  2x 350mm (Quadrat) oder
1x 350mm (Raute); zentriert/oben und unten
mit Befestigungsmaterial gemäß Hinweis zur Arbeitsstelle liefern und montieren.
  für 1 Stück
Menge: 20,000 Stck

**08.06.1.113 Verkehrszeichen - Quadrat Seitenlänge 600mm StVO liefern**
Verkehrszeichen - Quadrat Seitenlänge 600mm nach Vorgaben des Auftraggebers liefern und montieren.

Ausführung:  FS 1
Form:  Quadrat
Größe:  SL 600mm
Reflexionsklasse:  RA 1 C
Lochabstand:  2x 350mm (Quadrat) oder 2x 350mm (Raute); zentriert/oben und unten
mit Befestigungsmaterial gemäß Hinweis zur Arbeitsstelle liefern und montieren.
  für 1 Stück
Menge: 5,000 Stck

**08.06.1.114 Verkehrszeichen - Quadrat Seitenlänge 750mm StVO liefern**
Verkehrszeichen - Quadrat Seitenlänge 750mm nach Vorgaben des Auftraggebers liefern und montieren.

Ausführung:  FS 1
Form:  Quadrat
Größe:  SL 750mm
Reflexionsklasse:  RA 1 C
Lochabstand:  2x 350mm; zentriert/oben und unten
mit Befestigungsmaterial gemäß Hinweis zur Arbeitsstelle liefern und montieren.
  für 1 Stück
Menge: 5,000 Stck

**08.06.1.115 Verkehrszeichen - Rechteck 630x420mm StVO liefern**
Verkehrszeichen - Rechteck 630x420mm nach Vorgaben des Auftraggebers liefern und montieren.

Ausführung:  FS 1
Form:  Rechteck
Größe:  630x420mm
Reflexionsklasse:  RA 1 C
Lochabstand:  2x 350mm; zentriert/oben und unten
mit Befestigungsmaterial gemäß Hinweis zur Arbeitsstelle liefern und montieren.
  für 1 Stück
Menge: 1,000 Stck

**08.06.1.116 Verkehrszeichen - Rechteck 900x600mm StVO liefern**
Verkehrszeichen - Rechteck 900x600mm nach Vorgaben des Auftraggebers liefern und montieren.

Ausführung:  FS 1
Form:  Rechteck
Größe:  900x600mm
Reflexionsklasse:  RA 1 C
Lochabstand:  Im Hochformat 2x 350mm; im Querformat 2x 700mm zentriert/oben und unten
mit Befestigungsmaterial gemäß Hinweis zur Arbeitsstelle liefern und montieren.
  für 1 Stück
Menge: 1,000 Stck

**08.06.1.117 Verkehrszeichen - Achteck 900x900mm StVO liefern**
Verkehrszeichen - Achteck 900x900mm nach Vorgaben des Auftraggebers liefern und montieren.

Ausführung:  FS 1
Form:  Achteck
Größe:  900x900mm
Reflexionsklasse:  RA 1 C
Lochabstand:  2x 350m; zentriert/oben und unten
mit Befestigungsmaterial gemäß Hinweis zur Arbeitsstelle liefern und montieren.
  für 1 Stück
Menge: 1,000 Stck

**08.06.1.120 Zusatzzeichen - Rechteck 231x420mm StVO liefern**
Verkehrszeichen - Rechteck 231x420mm
nach Vorgaben des Auftraggebers liefern und montieren.

Ausführung:  FS 1
Form:  Rechteck
Größe:  231x420mm
Reflexionsklasse:  RA 1 C
Lochabstand:  2x 350mm; zentriert/oben und unten
mit Befestigungsmaterial gemäß Hinweis zur Arbeitsstelle liefern und montieren.
  für 1 Stück
Menge: 60,000 Stck

**08.06.1.121 Zusatzzeichen - Rechteck 330x600mm StVO liefern**
Verkehrszeichen - Rechteck 330x600mm
nach Vorgaben des Auftraggebers liefern und montieren.

Ausführung:  FS 1
Form:  Rechteck
Größe:  330x600mm
Reflexionsklasse:  RA 1 C
Lochabstand:  2x 350mm; zentriert/oben und unten
mit Befestigungsmaterial gemäß Hinweis zur Arbeitsstelle liefern und montieren.
  für 1 Stück
Menge: 3,000 Stck

**08.06.1.122 Zusatzzeichen - Rechteck 412x750mm StVO liefern**
Verkehrszeichen - Rechteck 412x750mm
nach Vorgaben des Auftraggebers liefern und montieren.

Ausführung:  FS 1
Form:  Rechteck
Größe:  412x750mm
Reflexionsklasse:  RA 1 C
Lochabstand:  2x 350mm; zentriert/oben und unten
mit Befestigungsmaterial gemäß Hinweis zur Arbeitsstelle liefern und montieren.
  für 1 Stück
Menge: 1,000 Stck

**08.06.1.123 Zusatzzeichen - Rechteck 315x420mm StVO liefern**
Verkehrszeichen - Rechteck 315x420mm
nach Vorgaben des Auftraggebers liefern und montieren.

Ausführung:  FS 1
Form:  Rechteck
Größe:  315x420mm
Reflexionsklasse:  RA 1 C
Lochabstand:  2x 350mm; zentriert/oben und unten
mit Befestigungsmaterial gemäß Hinweis zur Arbeitsstelle liefern und montieren.
  für 1 Stück
Menge: 30,000 Stck

**08.06.1.124 Zusatzzeichen - Rechteck 450x600mm StVO liefern**
Verkehrszeichen - Rechteck 450x600mm
nach Vorgaben des Auftraggebers liefern und montieren.

Ausführung:  FS 1
Form:  Rechteck
Größe:  450x600mm
Reflexionsklasse:  RA 1 C
Lochabstand:  2x 350mm; zentriert/oben und unten
mit Befestigungsmaterial gemäß Hinweis zur Arbeitsstelle liefern und montieren.
  für 1 Stück
Menge: 1,000 Stck

**08.06.1.125 Zulage für Pos. 8. 6.1.123. - Elternhaltestelle**
Zulage für Pos. 8. 6.1.123. -  Elternhaltestelle

Diese Zulage umfasst die Anpassung und Fertigung eines speziell definierten Verkehrszeichens, einschließlich aller notwendigen Materialien. Die Bildvorlage wird vom AG bereitgestellt.

  für 1 Stück
Menge: 10,000 Stck

**08.06.1.126 Zulage Klappschilder**
Diese Zulage umfasst die Fertigung eine Klappschildes:
-  2 mm flach
-  geschlossen grau
-  rechteckig / quadratisch

  für 1 Stück
Menge: 20,000 Stck

**08.06.1.127 Verkehrszeichen - Rechteck 1000x250mm StVO liefern**
Verkehrszeichen
Ausführung: FS 1
Form: Rechteck
Größe: 1000 mm x 250 mm (HxB)
Folienretroreflektionsklasse: RA 3 C

mit 2 T-Schellen mit 70 mm Lochabstand gemäß Hinweis
zur Arbeitsstelle liefern und montieren.
  für 1 Stück.
Menge: 2,000 Stck

**08.06.1.140 Zulage für Reflexionsklasse: RA 2 C bis 0,3m2**
Zulage für Reflexionsklasse: RA 2 C bis 0,3m2
für 1 Stück
Menge: 20,000 Stck

**08.06.1.141 Zulage für Reflexionsklasse: RA 2 C 0,3 bis 0,9m2**
Zulage für Reflexionsklasse: RA 2 C 0,3 bis 0,9m2
für 1 Stück
Menge: 5,000 Stck

**08.06.1.142 Zulage für Reflexionsklasse: RA 3 C bis 0,3m2**
Zulage für Reflexionsklasse: RA 3 C bis 0,3m2
für 1 Stück
Menge: 1,000 Stck

**08.06.1.143 Zulage für Reflexionsklasse: RA 3 C 0,3 bis 0,9m2**
Zulage für Reflexionsklasse: RA 3 C 0,3 bis 0,9m2
für 1 Stück
Menge: 1,000 Stck

**08.06.1.150 Zulage für das Befestigungsmaterial in DB703**
Zulage für das Befestigungsmaterial in DB703

Zulage für die Pulverbeschichtung der Befestigungsmaterialien jeglicher Art.
  für 1 Stück
Menge: 1,000 Stck

**08.06.1.151 Einarmschellen für Verkerszeichen als Zulage**
Verkehrszeichen mit Einarmschelle montieren, als Zulage für Pos. Verkehrszeichen.

Ausführung und Länge: Je nach Verkehrszeichenart mit 1 oder 2 Einarmschellen,  ?76mm.

Verkehrszeichenform: Ronde, Dreick, Quadrat, Rechteck
Verkehrszeichengröße: bis 1m2

gemäß Hinweis zur Arbeitsstelle liefern und montieren.
  für 1 Stück.
Menge: 1,000 Stck

**08.06.1.250 Verkehrszeichen - Nr. 437 StVO liefern**
Verkehrszeichen - Nr. 437 StVO (Straßennamensschild)
Ausführung:  Hohlkastensystem (System Fuvial- oder Omega-  Profilführung)
Form:  Rechteck
Höhe:  150 mm
Länge:  Nach Anzahl der Buchstaben/Zahlen
Text: '..........'

Schrifthöhe:  105 mm
Beschriftung:  Doppelseitig
Schriftfarbe:  Weiß
Folienretroreflektionsklasse: RA 1
Grundfarbe:  Blau, nicht reflektierend
Befestigung:  Fuvial-Klemmschelle FKS 76 für 150 mm
  Schildhöhe mit 2 seitlichen Schrauben
zur Arbeitsstelle liefern und montieren.

  für 1 Stück.
Menge: 2,000 Stck

**08.06.1.260 Verkehrszeichen - Nr. 437 StVO liefern**
Verkehrszeichen - Nr. 437 StVO (Straßennamensschild)
Ausführung:  Hohlkastensystem (System Fuvial- oder Omega-  Profilführung)
Form:  Rechteck
Höhe:  150 mm
Länge:  Nach Anzahl der Buchstaben/Zahlen
Text: '..........'

Schrifthöhe:  105 mm
Zusatzlegendenschild:
Ausführung:  Alu-Profil 2 mm (System Fuvial-Omegaführung)
Form:  Rechteck
Höhe:  Textabhängig
Länge:  Textabhängig
Text: '..........'

Schrifthöhe:  30 mm einzeilig, 20 mm zweizeilig
Beschriftung:  Doppelseitig
Schriftfarbe:  Weiß
Folienretroreflektionsklasse: RA 1
Grundfarbe:  Blau, nicht reflektierend
Befestigung:  Fuvial-Klemmschelle FKS 76 für 150 mm
  Schildhöhe mit 2 seitlichen Schrauben
zur Arbeitsstelle liefern und montieren.

  für 1 Stück.
Menge: 1,000 Stck

*Hinweis: Hinweis 8.6.2.: Aufstell- und Befestigungsmaterial*
Hinweis 8.6.2: Aufstell- und Befestigungsmaterial

##### Abschnitt 08.06.2 Aufstell- und Befestigungsmaterial

**08.06.2.110 Bodenhülse 500 mm liefern**
Bodenhülse 500 mm liefern:
Bodenhülse aus feuerverzinktem Stahlrohr, 500 mm lang,
mit seitlicher Feststellvorrichtung mit Inbussschraube,
passend für Rundrohrmast mit 76 mm Durchmesser
zur Arbeitsstelle liefern und montieren.

  für 1 Stück
Menge: 1,000 Stck

**08.06.2.138 Kernbohrung als Zulage**
Kernbohrung in Plattenbelag / Asphaltoberfläche als Zulage ausführen für Pos. Verkehrszeichenmast
für 1 Stück
Menge: 70,000 Stck

**08.06.2.139 Kopfloch im unbefestigten Boden als Zulage**
Kopfloch passend für das Mastfundament (30x30x75cm) als Zulage herstellen für Pos. Verkehrszeichenmast.
für 1 Stück
Menge: 3,000 Stck

**08.06.2.142 Verkehrszeichenmast 76/2/3500 liefern**
Verkehrszeichenmast '76 x 2 x 3500' mm liefern:
Verkehrszeichenmast aus feuerverzinktem Stahl mit einem
Durchmesser von '76' mm, Wandstärke von '2' mm, einer Länge von '3500' mm, Abdeckkappe aus Kunststoff, inklusive Betonfundament C 16/20 (30x30x75cm, siehe Hinweistext) und Erdanker zur Arbeitsstelle liefern und montieren.
  für 1 Stück
Menge: 30,000 Stck

**08.06.2.143 Verkehrszeichenmast 76/2/3750 liefern**
Verkehrszeichenmast '76 x 2 x 3750' mm liefern:
Verkehrszeichenmast aus feuerverzinktem Stahl mit einem
Durchmesser von '76' mm, Wandstärke von '2' mm, einer Länge von '3750' mm, Abdeckkappe aus Kunststoff, inklusive Betonfundament C 16/20 (30x30x75cm, siehe Hinweistext) und Erdanker zur Arbeitsstelle liefern und montieren.
  für 1 Stück
Menge: 40,000 Stck

**08.06.2.144 Verkehrszeichenmast 76/2/4000 liefern**
Verkehrszeichenmast '76x 2 x 4000' mm liefern:
Verkehrszeichenmast aus feuerverzinktem Stahl mit einem
Durchmesser von '76' mm, Wandstärke von '2' mm, einer Länge von '4000' mm, Abdeckkappe aus Kunststoff ,inklusive Betonfundament C 16/20 (30x30x75cm, siehe Hinweistext) und Erdanker zur Arbeitsstelle liefern und montieren.
  für 1 Stück
Menge: 5,000 Stck

**08.06.2.145 Verkehrszeichenmast 76/2/4250 liefern**
Verkehrszeichenmast '76x 2 x 4250' mm liefern:
Verkehrszeichenmast aus feuerverzinktem Stahl mit einem
Durchmesser von '76' mm, Wandstärke von '2' mm, einer Länge von '4250' mm, Abdeckkappe aus Kunststoff ,inklusive Betonfundament C 16/20 (30x30x75cm, siehe Hinweistext) und Erdanker zur Arbeitsstelle liefern und montieren.
  für 1 Stück
Menge: 10,000 Stck

**08.06.2.147 Verkehrszeichenmast 76/2/4500 liefern**
Verkehrszeichenmast '76 x 2 x 4500' mm liefern:
Verkehrszeichenmast aus feuerverzinktem Stahl mit einem
Durchmesser von '76' mm, Wandstärke von '2' mm, einer Länge von '4500' mm, Abdeckkappe aus Kunststoff,inklusive Betonfundament C 16/20 (30x30x75cm, siehe Hinweistext) und Erdanker zur Arbeitsstelle liefern und montieren.
  für 1 Stück
Menge: 3,000 Stck

**08.06.2.148 Rohr-Clip für Mastdurchmesser 76mm liefern**
Rohr-Clip, für Mastdurchmesser 76mm oder gleichwertig zur Arbeitsstelle liefern und montieren.

Fabrikat:  Bremicker Rohr-Clip
  (Produktnummer: 391CLIPS076)
  oder gleichwertig

Liefernachweis:  Bremicker Verkehrstechnik GmbH
  Am Öferl 37–43
  82362 Weilheim
  Deutschland
  Tel.: 0881 642-0
  E-Mail: info@bremicker-vt.de
  www.bremicker-vt.de

oder gleichwertig.

Angebotenes Produkt:
....................................................

  für 1 Stück
Menge: 4,000 Stck

**08.06.2.149 Zulage für den Rohr-Clip in DB703**
Zulage für den Rohr-Clip in DB703

Zulage für die Pulverbeschichtung.
  für 1 Stück
Menge: 1,000 Stck

**08.06.2.150 Zulage für den Verkehrszeichenmast in DB703**
Zulage für den Verkehrszeichenmast in DB703

Zulage für die Pulverbeschichtung der Verkehrszeichenmaste jeglicher Länge.
  für 1 Stück
Menge: 5,000 Stck

**08.06.2.151 T-Schelle Lochabstand 70mm liefern und montieren**
Durchgerostete oder kaputte Schellen austauschen, inkl. demontage, zwischenlagern und neumontieren.

T-Schelle Rohrschelle Ø 76 mm - Lochabstand 70 mm:
T-Schelle mit versetzem Steg aus 30 x 5 mm feuerverzinktem Flachstahl, Lochabstand 70 mm, mit Sechskantschrauben und Sechskantmuttern aus Edelstahl (V2A) M 6 x 16 mm (Verkehrszeichenschrauben) und M 8 x 30 mm (Schellenschrauben)
zur Arbeitsstelle liefern und montieren.

  für 1 Stück
Menge: 1,000 Stck

**08.06.2.201 Verlängerung Verkehrszeichenmast 76/2/500 liefern**
Verlängerung Verkehrszeichenmast '76 x 2 x 500' mm liefern:

Verkehrszeichenmast aus feuerverzinktem Stahl mit einem
Durchmesser von '76' mm, Wandstärke von '2' mm, einer Länge von '500' mm, zur Arbeitsstelle liefern und montieren.
  für 1 Stück
Menge: 5,000 Stck

**08.06.2.202 Verlängerung Verkehrszeichenmast 76/2/1000 liefern**
Verlängerung Verkehrszeichenmast '76 x 2 x 1000' mm liefern:

Verkehrszeichenmast aus feuerverzinktem Stahl mit einem
Durchmesser von '76' mm, Wandstärke von '2' mm, einer Länge von '1000' mm, zur Arbeitsstelle liefern und montieren.
  für 1 Stück
Menge: 5,000 Stck

**08.06.2.203 Verlängerung Verkehrszeichenmast 76/2/1500 liefern**
Verlängerung Verkehrszeichenmast '76 x 2 x 1500' mm liefern:

Verkehrszeichenmast aus feuerverzinktem Stahl mit einem
Durchmesser von '76' mm, Wandstärke von '2' mm, einer Länge von '1500' mm, zur Arbeitsstelle liefern und montieren.
  für 1 Stück
Menge: 1,000 Stck

USt %: 19,00
